# Revitalisierung Hornskamp Koppel
Angebotsaufforderung (GAEB DA XML 3.2, DA83)
Projekt: 4271
Währung: EUR
Vergabeart: Öffentliche Ausschreibung
Eröffnung: 11.11.2026
Ende der Zuschlagsfrist: 11.12.2026
Ausführungsbeginn: 01.12.2026
Erstellt mit: GXML Toolbox V3.3 R20220330, ORCA AVA 25.0.2 - Enterprise Edition 25.00.02, 22.10.2026

## 01 Revitalisierung Hornskamp Koppel

### Titel 0001 Los 1: Rodung, Rückbau und Beräumung

#### Bereich 0001.01 Baustelleneinrichtung

**0001.01.1 Baustelle einrichten und räumen**
*** Pauschalposition
Baustelleneinrichtung für die ausgeschriebenen Leistungen einschließlich An- und Abtransport der erforderlichen Geräte, Maschinen und Hilfsmittel, Einrichten und Räumen der Arbeits- und Bereitstellungsflächen sowie aller üblichen Nebenleistungen. Baustellenzufahrten und Arbeitsflächen sind unter Berücksichtigung des Boden- und Flächenschutzes festzulegen.
Menge: 1,000 psch

**0001.01.2 Baustellensicherung / Absperrung**
Arbeitsbereiche während der Ausführung gegen unbefugtes Betreten sichern. Erforderliche Absperr-, Warn- und Sicherungseinrichtungen vorhalten, unterhalten und nach Abschluss entfernen.
Menge: 300,000 m

**0001.01.3 Schwarz-Weiß-Bereich mit Hygieneausstattung einrichten und räumen**
*** Pauschalposition
Schwarz-Weiß-Bereich zur hygienischen Trennung der kontaminierten Arbeitsbereiche von den unbelasteten Sozial-, Pausen- und Aufenthaltsbereichen gemäß Arbeits- und Sicherheitsplan sowie DGUV Regel 101-004 und TRGS 524 einrichten und nach Abschluss der Arbeiten vollständig räumen.
Die Leistung umfasst die Bereitstellung und Einrichtung geeigneter Einrichtungen zur kontrollierten Trennung von Schwarz- und Weißbereich einschließlich Handwaschmöglichkeiten mit fließendem Wasser, Hautreinigungsmitteln, Einmalhandtüchern sowie Einrichtungen zur getrennten Aufbewahrung von Arbeits- und Straßenkleidung.
Die Ausstattung ist entsprechend der Beschäftigtenzahl, den vorgesehenen Tätigkeiten und den zu erwartenden Verschmutzungen zu dimensionieren. Der Übergang zwischen den Bereichen ist so zu gestalten, dass eine Verschleppung kontaminierter Boden- und Staubanhaftungen vermieden wird.
Einschließlich Antransport, Aufstellung, Anschluss bzw. Herstellung der erforderlichen Versorgungseinrichtungen und abschließendem Rückbau.
Menge: 1,000 psch

**0001.01.4 Schwarz-Weiß-Bereich vorhalten und betreiben**
Die zuvor beschriebene Einrichtung für die Dauer der Arbeiten mit möglichem Kontakt zu kontaminiertem Boden oder Rückbaumaterial betriebsbereit vorhalten, regelmäßig reinigen und mit erforderlichen Hygiene- und Verbrauchsmaterialien ausstatten.
Die Leistung umfasst insbesondere die regelmäßige Reinigung und erforderliche Desinfektion der Sanitäreinrichtungen, die Bereitstellung und Ergänzung von Wasser, Hautreinigungsmitteln und Einmalhandtüchern sowie die ordnungsgemäße Entsorgung anfallender Abfälle.
Menge: 3,000 Wo

**0001.01.5 Besondere persönliche Schutzausrüstung bei Kontaminationsarbeiten**
*** Pauschalposition
Für die Beschäftigten bei Arbeiten mit möglichem Kontakt zu schadstoffhaltigen Böden, Auffüllungen und Rückbaumaterialien geeignete persönliche Schutzausrüstung gemäß Arbeits- und Sicherheitsplan und tätigkeitsbezogener Gefährdungsbeurteilung bereitstellen, während der Bauausführung ergänzen und erforderlichenfalls austauschen.
Hierzu gehören insbesondere geeignete chemikalien- und mechanisch beständige Schutzhandschuhe, körperbedeckende Arbeits- bzw. Schutzkleidung, erforderlichenfalls geeigneter partikelfiltrierender Atemschutz sowie Augenschutz.
Einweg-Schutzausrüstungen sind nach Gebrauch sachgerecht zu entsorgen. Wiederverwendbare Schutzausrüstungen sind kontrolliert zu reinigen.
Die konkrete Auswahl und Verwendung der Schutzausrüstung erfolgt auf Grundlage der arbeitgeberseitigen Gefährdungsbeurteilung.
Menge: 1,000 psch

**0001.01.6 Arbeits- und Sicherheitsdokumentation**
*** Pauschalposition
Die Durchführung der arbeitsschutzbezogenen Maßnahmen während der Bauausführung gemäß Arbeits- und Sicherheitsplan dokumentieren.
Die Dokumentation umfasst insbesondere die tätigkeitsbezogenen Gefährdungsbeurteilungen, Betriebsanweisungen, Unterweisungsnachweise, erforderlichen Anzeigen und Qualifikationsnachweise sowie die Dokumentation besonderer Vorkommnisse, Arbeitsunterbrechungen und zusätzlich angeordneter Schutzmaßnahmen.
Die Unterlagen sind fortlaufend zu führen und dem Auftraggeber bzw. dem A+S-Koordinator auf Verlangen zur Einsicht vorzulegen. Nach Abschluss der Arbeiten sind die projektrelevanten Nachweise in geordneter Form zu übergeben.
Menge: 1,000 psch

**0001.01.7 Zusätzliche Staubminderungsmaßnahmen**
*** Bedarfsposition ohne GB
Über die bei ordnungsgemäßer Bauausführung üblichen Maßnahmen hinausgehende Staubminderungsmaßnahmen auf besondere Anordnung der Bauleitung bzw. des A+S-Koordinators durchführen.
Hierzu zählen insbesondere das gezielte Befeuchten trockener Bodenflächen, Auffüllungen, Haufwerke und staubender Arbeitsbereiche sowie zusätzliche Maßnahmen zur Vermeidung der Ausbreitung schadstoffhaltiger Stäube.
Die Maßnahmen sind so auszuführen, dass eine relevante Staubfreisetzung minimiert wird, ohne eine unkontrollierte Verlagerung von belastetem Material oder Wasser zu verursachen.
Einschließlich Bereitstellung und Betrieb erforderlicher Geräte sowie Wasserbereitstellung und Personaleinsatz.
Abrechnung: nach tatsächlich angeordneten und nachgewiesenen Einsatzstunden.
Menge: 1,000 h

#### Bereich 0001.02 Vegetationsarbeiten

**0001.02.1 Starkwuchs und Brombeeren zurückschneiden**
Stark wüchsige Vegetation, insbesondere Brombeerbestände, im erforderlichen Umfang zurückschneiden bzw. entfernen, aufnehmen, laden und ordnungsgemäß verwerten/entsorgen. Erhaltenswerte Gehölze sind zu schonen.
Menge: 4500,000 m2

**0001.02.2 Gehölze/Bäume roden**
Vom Auftraggeber zur Entfernung freigegebene Gehölze und Bäume oberirdisch fällen bzw. roden, zerkleinern, aufnehmen und abfahren. Wurzelstöcke verbleiben zunächst im Boden und sind Gegenstand von Los 2. Ausführung innerhalb der vorgegebenen artenschutzrechtlichen Zeitfenster.
Menge: 140,000 St

**0001.02.3 Ahornhecke zurückschneiden**
Vorhandene Ahornhecke grundsätzlich erhalten und von derzeit etwa 10 m Höhe auf ca. 3 m zurückschneiden. Schnittgut aufnehmen und verwerten/entsorgen. Nur erforderliche Öffnungen für Baustellenzufahrten herstellen.
Menge: 300,000 m

#### Bereich 0001.03 Rückbau

**0001.03.1 Gartenlauben oberirdisch zurückbauen**
Noch vorhandene Gartenlauben selektiv bis Geländeoberkante bzw. Oberkante der im Boden verbleibenden Fundamente zurückbauen. Einschließlich Dach-, Wand- und Deckenkonstruktionen, Fenster, Türen, Innenausbauten und oberirdischer Nebenanlagen. Fundamente/Bodenplatten sind nicht Bestandteil dieser Position. Abrechnungseinheit Grundfläche Laube
Menge: 375,000 m2

**0001.03.2 Sonstige oberirdische Anlagen rückbauen**
*** Pauschalposition
Sonstige oberirdische kleingartentypische Anlagen und Einrichtungen, z. B. Einfriedungen, kleinere Aufbauten und Befestigungselemente, soweit vom Auftraggeber zur Entfernung bestimmt, demontieren, aufnehmen und sortieren.
Menge: 1,000 psch

#### Bereich 0001.04 Beräumung und Entsorgung

**0001.04.1 Oberirdische Abfälle und Materialien beräumen**
Fläche von oberirdisch vorhandenen Abfällen und Hinterlassenschaften der Kleingartennutzung beräumen. Materialien wie Holz, Metall, Kunststoffe, Glas, Gartenmöbel, Behälter und sonstige Gegenstände aufnehmen, nach Stoffgruppen trennen, laden und einer ordnungsgemäßen Verwertung/Beseitigung zuführen.
Menge: 56,000 m3

**0001.04.2 Mineralische Rückbaumaterialien Mineralische Rückbaumaterialien entsorgen / verwerten**
Mineralische Rückbaumaterialien getrennt erfassen, laden, transportieren und entsprechend ihrer Beschaffenheit ordnungsgemäß verwerten bzw. beseitigen. Entsorgungs-/Verwertungsnachweise vorlegen.
Menge: 70,000 t

**0001.04.3 Anfallendes Holz getrennt erfassen, laden, transportieren**
Anfallendes Holz getrennt erfassen, laden, transportieren und ordnungsgemäß verwerten bzw. beseitigen; erforderliche Nachweise vorlegen.
Menge: 42,000 t

**0001.04.4 Metalle entsorgen / verwerten**
Anfallende Metalle getrennt erfassen, laden, transportieren und ordnungsgemäß verwerten; erforderliche Nachweise vorlegen.
Menge: 3,500 t

**0001.04.5 Gemischte Bau- / Siedlungsabfälle entsorgen**
Nicht anderweitig zuordenbare, nicht gefährliche Abfälle getrennt erfassen, laden, transportieren und ordnungsgemäß verwerten bzw. beseitigen; erforderliche Nachweise vorlegen.
Menge: 84,000 t

#### Bereich 0001.05 Schadstoffe

**0001.05.1 Schadstoffverdächtiges Material sichern**
*** Bedarfsposition ohne GB
Bei Antreffen bislang unbekannter oder schadstoffverdächtiger Baustoffe Arbeiten im unmittelbar betroffenen Bereich einstellen, Material nicht bearbeiten oder zerkleinern, Bereich sichern und Bauleitung unverzüglich informieren. Gesicherte Bereitstellung bis zur Festlegung der weiteren Vorgehensweise.
Menge: 0,000 h

**0001.05.2 Asbesthaltige Bruchstücke händisch aufnehmen**
Asbesthaltige bzw. als asbesthaltig eingestufte Bruchstücke unter Beachtung der einschlägigen Gefahrstoff- und Arbeitsschutzanforderungen händisch aufnehmen, staubarm behandeln, verpacken und zur Entsorgung bereitstellen. Nur durch entsprechend qualifiziertes Personal.
Menge: 20,000 h

**0001.05.3 Asbesthaltige Materialien entsorgen**
Ordnungsgemäß verpackte asbesthaltige Materialien übernehmen, transportieren und auf zugelassener Anlage beseitigen. Sämtliche erforderlichen Entsorgungsnachweise sind vorzulegen.
Menge: 28,000 t

#### Bereich 0001.06 Bodenschutz / BBB

**0001.06.1 Mitwirkung Bodenkundliche Baubegleitung**
*** Pauschalposition
Mitwirkung bei der vom Auftraggeber beauftragten Bodenkundlichen Baubegleitung. Teilnahme an Einweisungen und Abstimmungen, Beachtung bodenschutzfachlicher Vorgaben, Ermöglichung erforderlicher Zugänge und Informationen. Bodenbewegungen, Befahrung und Vermischungen sind auf das erforderliche Maß zu beschränken.
Menge: 1,000 psch

### Titel 0002 Los 2: Boden- und Landschaftsbauarbeiten

#### Bereich 0002.01 Baustelleneinrichtung

**0002.01.1 Baustelle Los 2 einrichten und räumen**
*** Pauschalposition
Baustelleneinrichtung für Boden- und Landschaftsbauarbeiten einschließlich erforderlicher Geräte, Arbeits- und Bereitstellungsflächen, Schutzmaßnahmen sowie Räumung nach Abschluss.
Menge: 1,000 psch

**0002.01.2 Schwarz-Weiß-Bereich mit Hygieneausstattung einrichten und räumen**
*** Pauschalposition
Schwarz-Weiß-Bereich zur hygienischen Trennung der kontaminierten Arbeitsbereiche von den unbelasteten Sozial-, Pausen- und Aufenthaltsbereichen gemäß Arbeits- und Sicherheitsplan sowie DGUV Regel 101-004 und TRGS 524 einrichten und nach Abschluss der Arbeiten vollständig räumen.
Die Leistung umfasst die Bereitstellung und Einrichtung geeigneter Einrichtungen zur kontrollierten Trennung von Schwarz- und Weißbereich einschließlich Handwaschmöglichkeiten mit fließendem Wasser, Hautreinigungsmitteln, Einmalhandtüchern sowie Einrichtungen zur getrennten Aufbewahrung von Arbeits- und Straßenkleidung.
Die Ausstattung ist entsprechend der Beschäftigtenzahl, den vorgesehenen Tätigkeiten und den zu erwartenden Verschmutzungen zu dimensionieren. Der Übergang zwischen den Bereichen ist so zu gestalten, dass eine Verschleppung kontaminierter Boden- und Staubanhaftungen vermieden wird.
Einschließlich Antransport, Aufstellung, Anschluss bzw. Herstellung der erforderlichen Versorgungseinrichtungen und abschließendem Rückbau.
Menge: 1,000 psch

**0002.01.3 Schwarz-Weiß-Bereich vorhalten und betreiben**
Die zuvor beschriebene Einrichtung für die Dauer der Arbeiten mit möglichem Kontakt zu kontaminiertem Boden oder Rückbaumaterial betriebsbereit vorhalten, regelmäßig reinigen und mit erforderlichen Hygiene- und Verbrauchsmaterialien ausstatten.
Die Leistung umfasst insbesondere die regelmäßige Reinigung und erforderliche Desinfektion der Sanitäreinrichtungen, die Bereitstellung und Ergänzung von Wasser, Hautreinigungsmitteln und Einmalhandtüchern sowie die ordnungsgemäße Entsorgung anfallender Abfälle.
Menge: 8,000 Wo

**0002.01.4 Besondere persönliche Schutzausrüstung bei Kontaminationsarbeiten**
*** Pauschalposition
Für die Beschäftigten bei Arbeiten mit möglichem Kontakt zu schadstoffhaltigen Böden, Auffüllungen und Rückbaumaterialien geeignete persönliche Schutzausrüstung gemäß Arbeits- und Sicherheitsplan und tätigkeitsbezogener Gefährdungsbeurteilung bereitstellen, während der Bauausführung ergänzen und erforderlichenfalls austauschen.
Hierzu gehören insbesondere geeignete chemikalien- und mechanisch beständige Schutzhandschuhe, körperbedeckende Arbeits- bzw. Schutzkleidung, erforderlichenfalls geeigneter partikelfiltrierender Atemschutz sowie Augenschutz.
Einweg-Schutzausrüstungen sind nach Gebrauch sachgerecht zu entsorgen. Wiederverwendbare Schutzausrüstungen sind kontrolliert zu reinigen.
Die konkrete Auswahl und Verwendung der Schutzausrüstung erfolgt auf Grundlage der arbeitgeberseitigen Gefährdungsbeurteilung.
Menge: 1,000 psch

**0002.01.5 Arbeits- und Sicherheitsdokumentation**
*** Pauschalposition
Die Durchführung der arbeitsschutzbezogenen Maßnahmen während der Bauausführung gemäß Arbeits- und Sicherheitsplan dokumentieren.
Die Dokumentation umfasst insbesondere die tätigkeitsbezogenen Gefährdungsbeurteilungen, Betriebsanweisungen, Unterweisungsnachweise, erforderlichen Anzeigen und Qualifikationsnachweise sowie die Dokumentation besonderer Vorkommnisse, Arbeitsunterbrechungen und zusätzlich angeordneter Schutzmaßnahmen.
Die Unterlagen sind fortlaufend zu führen und dem Auftraggeber bzw. dem A+S-Koordinator auf Verlangen zur Einsicht vorzulegen. Nach Abschluss der Arbeiten sind die projektrelevanten Nachweise in geordneter Form zu übergeben.
Menge: 1,000 psch

**0002.01.6 Zusätzliche Staubminderungsmaßnahmen**
*** Bedarfsposition ohne GB
Über die bei ordnungsgemäßer Bauausführung üblichen Maßnahmen hinausgehende Staubminderungsmaßnahmen auf besondere Anordnung der Bauleitung bzw. des A+S-Koordinators durchführen.
Hierzu zählen insbesondere das gezielte Befeuchten trockener Bodenflächen, Auffüllungen, Haufwerke und staubender Arbeitsbereiche sowie zusätzliche Maßnahmen zur Vermeidung der Ausbreitung schadstoffhaltiger Stäube.
Die Maßnahmen sind so auszuführen, dass eine relevante Staubfreisetzung minimiert wird, ohne eine unkontrollierte Verlagerung von belastetem Material oder Wasser zu verursachen.
Einschließlich Bereitstellung und Betrieb erforderlicher Geräte sowie Wasserbereitstellung und Personaleinsatz.
Abrechnung: nach tatsächlich angeordneten und nachgewiesenen Einsatzstunden.
Menge: 1,000 h

#### Bereich 0002.02 Kampfmittel

**0002.02.1 Feuerwerker - Mobilisierung / Bereitstellung**
Mobilisierung und Bereitstellung eines Feuerwerkers (Bescheinigungsinhaber § 20 SprengG) mit erforderlicher Befähigung für die kampfmitteltechnische Begleitung von Bodeneingriffen tiefer als 0,50 m unter Geländeoberkante. Einschließlich erforderlicher Abstimmung und Einsatzplanung.
Menge: 30,000 d

**0002.02.2 Feuerwerker Einsatzzeit**
Kampfmitteltechnische Begleitung durch einen entsprechend befähigten Feuerwerker bei Bodeneingriffen tiefer als 0,50 m unter Geländeoberkante. Oberflächensondierung mittels Magnetometer-Sonde, vor erdeingreifenden Maßnahmen durch eine Fachkundige Person mit Befähigungsschein nach § 20 SprengG. Je Arbeitstag 1 bis 8 Std.
Menge: 30,000 d

**0002.02.3 Feuerwerker Einsatzzeit**
*** Bedarfsposition ohne GB
Je weitere Mehrstunde größer 8 Std
Menge: 1,000 h

**0002.02.4 Feuerwerker Dokumentation**
*** Bedarfsposition ohne GB
Dokumentation / Vermessung, Sondier- und Räumkonzept, Erstellung Sondier- und Räumkonzept gemäß DGUV-I 201-027
Pro Maßnahme.
Menge: 1,000 St

**0002.02.5 Feuerwerker Dokumentation**
DGPS Vermessung
Gestellung Vermesser zur Koordinatenermittlung
Menge: 30,000 d

**0002.02.6 Feuerwerker Dokumentation**
Dokumentation, Erstellung eines Arbeitsberichtes/ Freigabe
Pro Maßnahme.
Menge: 30,000 St

#### Bereich 0002.03 Rückbau / Erdarbeiten

**0002.03.1 Fundamente und Bodenplatten ausbauen**
Nach Los 1 im Boden verbliebene Fundamente, Bodenplatten und sonstige unterirdische Bauteile der ehemaligen Gartenlauben mit geeigenten bodenschonenenden Gerätschaften freilegen, aufnehmen, ausbauen und nach Materialarten separieren. Bodeneingriff auf das technisch erforderliche Maß beschränken. Bei Eingriffen >0,50 m nur unter erforderlicher Kampfmittelbegleitung.
Menge: 375,000 m3

**0002.03.2 Sonstige unterirdische Bauteile ausbauen**
Sonstige im Boden angetroffene und zur Entfernung bestimmte Bauteile und Versiegelungen freilegen, ausbauen, aufnehmen und separieren. Bei Eingriffen >0,50 m kampfmitteltechnische Begleitung berücksichtigen.
Menge: 150,000 m3

**0002.03.3 Wurzelstöcke/Wurzeln entfernen**
Zur Entfernung freigegebene Wurzelstöcke einschließlich störender größerer Wurzeln aufnehmen und entfernen. Bei erforderlichen Bodeneingriffen tiefer als 0,50 m Arbeiten nur unter kampfmitteltechnischer Begleitung fortführen.
Menge: 140,000 St

#### Bereich 0002.04 Beräumung

**0002.04.1 Oberflächennahe Beräumung / Müllharken**
Geländeoberfläche nach Ausbau der Fundamente systematisch kontrollieren und oberflächennah mechanisch mit geigentem Sieblöffel bearbeiten ("durchharken"). Verbliebene größere Fremdbestandteile wie Holz, Metall, Glas, Kunststoffe sowie Bauteil- und Fundamentreste aufnehmen und entfernen. Unnötige Durchmischung des Oberbodens vermeiden.
Menge: 2000,000 m2

**0002.04.2 Handberäumung schadstoffverdächtiger Bruchstücke**
Bei der oberflächennahen Beräumung angetroffene schadstoffverdächtige, insbesondere asbestverdächtige Bruchstücke händisch aufnehmen und getrennt gesichert bereitstellen. Weitere Behandlung nach Festlegung der Bauleitung.
Menge: 12,000 h

#### Bereich 0002.05 Bodenschutz / BBB

**0002.05.1 Mitwirkung Bodenkundliche Baubegleitung**
*** Pauschalposition
Mitwirkung bei der vom Auftraggeber beauftragten Bodenkundlichen Baubegleitung. Vor Beginn Einweisung in bodenschutzfachliche Anforderungen; Vorgaben der BBB bei Aushub, Befahrung, Lagerung und Geländearbeiten beachten. Nicht benötigte Flächen von Befahrung und Lagerung freihalten.
Menge: 1,000 psch

**0002.05.2 Temporärer Bodenschutz / Baustraße**
Bei Bedarf temporäre lastverteilende Maßnahmen bzw. Baustraßen zum Schutz empfindlicher Bodenbereiche herstellen, während der Bauzeit unterhalten und anschließend vollständig zurückbauen. Ausführung nur nach Abstimmung mit Bauleitung/BBB.
Menge: 350,000 m2

#### Bereich 0002.06 Bodenarbeiten

**0002.06.1 Gelände nivellieren und profilieren**
Vorhandenen Oberboden nach Abschluss der Rückbau- und Beräumungsarbeiten bedarfsgerecht nivellieren und Gelände entsprechend den planerischen Vorgaben geringfügig profilieren. Vertiefungen aus Fundament- und Wurzelstockausbau fachgerecht ausgleichen; unnötige Bodenbewegungen vermeiden.
Menge: 2000,000 m2

**0002.06.2 nährstoffarmen Vegetationsboden liefern**
Geeignetes mageres bzw. nährstoffarmes Bodenmaterial für die angestrebte Vegetationsentwicklung liefern. Stark humose, kompostreiche oder anderweitig nährstoffangereicherte Substrate sind nicht zulässig. Die Verwendung von Mutterboden mit hohen Humus- bzw. Nährstoffgehalten ist nicht vorgesehen.
Das Bodenmaterial muss frei sein von:
- Abfällen und sonstigen Fremdbestandteilen,
- Bauschutt, Schlacken, Asphalt- und Betonresten,
- Glas, Metall und Kunststoffen,
- Wurzelstöcken und größeren Holzbestandteilen,
- erkennbaren Verunreinigungen und sonstigen
  bodenfremden Bestandteilen sowie
- invasiven bzw. problematischen Pflanzen und
  vermehrungsfähigen Pflanzenteilen.
Böden aus der Bodenbörse der Stadt kiel sind zu bevorzugen.
Menge: 600,000 m3

**0002.06.3 nährstoffarmen Vegetationsboden einbauen**
Geliefertes und freigegebenes Bodenmaterial auf den vorgesehenen Flächen fachgerecht auftragen, verteilen und höhengerecht profilieren. Bodenschonend arbeiten und Verdichtungen vermeiden.
Menge: 600,000 m3

#### Bereich 0002.07 Wegebau

**0002.07.1 Neue Wegeverbindung herstellen**
Fußläufige Wegeverbindung innerhalb der ehemaligen Kleingartenanlage gemäß Lageplan und örtlicher Festlegung durch den Auftraggeber vollständig herstellen und an die vorhandenen Wege anschließen.
Der Wegeaufbau ist, von unten nach oben, wie folgt herzustellen:
- Planum höhen- und profilgerecht herstellen,
- 15 cm Schottertragschicht, Körnung 0/32 mm, im verdichteten Zustand,
- 6 cm dynamische Schicht, Körnung 0/16 mm, im verdichteten Zustand,
- 4 cm wassergebundene Deckschicht, Körnung 0/5 bis 0/8 mm, im verdichteten Zustand.
Gesamtaufbau: ca. 25 cm.
Das vorhandene Gelände ist im Bereich der Wegtrasse nur im für die Herstellung des Wegeaufbaus erforderlichen Umfang abzutragen. Das Planum ist tragfähig sowie höhen- und profilgerecht herzustellen.
Die einzelnen Schichten sind aus geeigneten, aufeinander abgestimmten natürlichen Gesteinskörnungen herzustellen. Sämtliche Materialien sind zu liefern, gleichmäßig einzubauen, erforderlichenfalls auf einen geeigneten Wassergehalt zu bringen und lagenweise fachgerecht zu verdichten.
Die fertige wassergebundene Wegeoberfläche muss eben, geschlossen, trittfest und ausreichend griffig sowie wasserdurchlässig sein.
Menge: 200,000 m2

#### Bereich 0002.08 Landschaftsbau

**0002.08.1 Flächen für Ansaat vorbereiten**
Vorgesehene Flächen nach Abschluss der Bodenarbeiten für die Ansaat vorbereiten, Oberfläche entsprechend den Anforderungen des Saatgutes herstellen und störende Fremdbestandteile entfernen.
Menge: 4500,000 m2

**0002.08.2 Regiosaatgut Hochstaudenflur liefern und ausbringen**
Gebietsheimisches Regiosaatgut zur Entwicklung einer Hochstaudenflur liefern und fachgerecht ausbringen.
Es ist eine artenreiche, gebietsheimische Saatgutmischung zur Entwicklung einer mehrjährigen Hochstauden- bzw. Saumvegetation zu verwenden. Die Mischung soll einen hohen Anteil heimischer Kräuter und Stauden aufweisen und für einen mageren bis mäßig nährstoffreichen Standort geeignet sein.
Das Saatgut muss hinsichtlich Herkunft und Zusammensetzung für den Standort geeignet sein. Es ist ausschließlich zertifiziertes Regiosaatgut mit nachvollziehbarem Herkunftsnachweis zu verwenden. Saatgutmischung, Ursprungsgebiet, Artenzusammensetzung und vorgesehene Aussaatstärke sind dem Auftraggeber vor Bestellung vorzulegen und bedürfen dessen Freigabe.
Menge: 4500,000 m2

**0002.08.3 Wildgehölze pflanzen**
Zusätzliche gebietsgeeignete Wildgehölze liefern, pflanzen, angießen und erforderliche Pflanzhilfen herstellen. Vorhandene erhaltenswerte Wildgehölze sind zu schützen.
Geeignet wären beispielsweise:
- Crataegus monogyna - Eingriffeliger Weißdorn
- Prunus spinosa - Schlehe
- Corylus avellana - Hasel
- Rosa canina - Hundsrose
- Viburnum opulus
- Frangula alnus - Faulbaum
- Sambucus nigra - Schwarzer Holunder
- Euonymus europaeus - Pfaffenhütchen
- Salix caprea - Sal-Weide
Menge: 85,000 St

**0002.08.4 Lücken in Ahornhecke schließen**
Durch Baustellenzufahrten bzw. Bauarbeiten entstandene Lücken in der vorhandenen Ahornhecke durch geeignete Nachpflanzungen schließen, einschließlich Pflanzung und Anwässerung.
Menge: 20,000 m

#### Bereich 0002.09 Sicherung

**0002.09.1 Niedrige Absperrung entlang Weg herstellen**
Ca. 0,50 m hohe, landschaftsangepasste Absperrung entlang der Wegeverbindung zum Schutz der Hochstaudenflächen herstellen, z. B. Holzpflöcke mit Kokosband oder Draht, einschließlich aller Befestigungsmittel.
Menge: 100,000 m

**0002.09.2 Dauerhafte Hinweisschilder aufstellen**
Zwei dauerhafte Hinweisschilder liefern und standsicher aufstellen. Inhalt nach Vorgabe des Auftraggebers: Hinweis auf Belastung des Oberbodens und Vermeidung/Untersagung des Betretens der Hochstaudenfläche.
Menge: 2,000 St
